# Gartenbau u. Freianlagen
Angebotsaufforderung (GAEB 90, DA83)
Währung: EUR

## GALA-Arbeiten Wackerhagen 17-21, HH,05.0
Datum: 05.08.24

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C)  Besondere Technische Vorbemerkungen/ Technische
Vertragsbedingungen

I
Grundlage des Vertrags ist die  Vergabe- und
Vertragsordnung für Bauleistungen (VOB) Teil B -
Allgemeine Vertragsbedingungen für die Ausführung von
Bauleistungen
Die Ausführung der Leistungen erfolgt auf Grundlage der
VOB Teil C - Allgemeine Technische Vertragsbedingungen
für Bauleistungen
werden Bestandteil des Vertrags

zusätzlich werden alle fachbezogenen DIN-Normen
Bestandteile des Vertrags.
Diese sind insbesondere folgende:

DIN 18196 Erd- und Grundbau - Bodenklassifizierung für
bautechnische Zwecke
DIN 18299 Allgemeine Regelungen für Bauarbeiten aller
Art
DIN 18300 Erdarbeiten
DIN 18306 Entwässerungskanalarbeiten
DIN 18308 Dränarbeiten
DIN 18315 Strassenbauarbeiten - Oberbauschichten ohne
Bindemittel
DIN 18318 Verkehrswegebauarbeiten, Pflasterdecken,
Plattenbeläge,
DIN 18320 Landschaftsbauarbeiten
DIN 18330 Mauerarbeiten
DIN 18331 Beton- und Stahlbetonarbeiten
DIN 18332 Natursteinarbeiten
DIN 18333 Betonwerksteinarbeiten
DIN 18360 Stahlbauarbeiten
DIN 18915 Bodenarbeiten für vegetationstechnische
Zwecke
DIN 18916 Vegetationstechnik im Landschaftsbau Pflanzen
und Pflanzarbeiten
DIN 18917 Vegetationstechnik im Landschaftsbau Rasen-
und Saatarbeiten
DIN 18918 Vegetationstechnik im Landschaftsbau
Ingenieurbiolog. Sicherungsbauweisen
DIN 18919 Vegetationstechnik im Landschaftsbau
Entwicklungs- und Unterhaltungspflege
DIN 18920 Schutz von Bäumen, Pflanzenbeständen und
Vegetationsflächen bei Baumaßnahmen
DIN 4095 Drainung zum Schutz von baulichen Anlagen
DIN EN 1338 Pflastersteine aus Beton
DIN EN 1339 Platten aus Beton
DIN EN 1340 Bordsteine aus Beton
DIN-EN-1996.1.1 Bemessung und Konstruktion von
Mauerwerksbauten, Teil 1.1 Allg. Regeln für bewehrtes
und unbewehrtes Mauerwerk

II
Folgend aufgeführte zusätzliche Technische
Vertragsbedingungen in der jeweils gültigen Fassung
sind Grundlage der Leistungsbeschreibung und werden
Bestandteil des Vertrags:

zusätzliche Technische Vertragsbedingungen und
Richtlinien im Straßenbau ( ZTV-StB)

ZTVSoB- StB Zusätzliche Technische Vertragsbedingungen
und Richtlinien zum Bau von Schichten o. Bindemittel im
Straßenbau

ZTV Asphalt- StB Zusätzliche Technische
Vertragsbedingungen und Richtlinien für den Bau von
Verkehrsflächenbefestigungen aus Asphalt

ZTV SoB- StB Zusätzliche Technische Vertragsbedingungen
und Richtlinien für den Bau von Schichten ohne
Bindemittel im Straßenbau

ZTVA- StB  Zusätzliche Technische Vertragsbedingungen
und
Richtlinien für Aufgrabungen im Straßenbau

ZTV Pflaster-StB - Zusätzliche Technische
Vertragsbedingungen und Richtlinien
zur Herstellung von  Pflasterdecken, Plattenbelägen
sowie von Einfassungen.

ZTV E-StB - Zusätzliche Technische Vertragsbedingungen
und Richtlinien für Erdarbeiten im Straßenbau

ZTV Ew-StB - Zusätzliche Technische Vertragsbedingungen
und Richtlinien für den Bau von
Entwässerungseinrichtungen im Straßenbau

ZTV Ew-StB - Zusätzliche Technische Vertragsbedingungen
und Richtlinien für Landschaftsbauarbeiten im
Straßenbau

ZTV SA - Zusätzliche Technische Vertragsbedingungen und
Richtlinien für Sicherungsarbeiten an Arbeitsstellen an
Straßen

Richtlinien
für die Sicherung von Arbeitsstellen an Straßen (RSA)

Merkblatt für Flächenbefestigungen mit Pflaster und
Plattenbelägen, Teil 1 Regelbauweise
in ungebundener Ausführung

Merkblatt Pflaster- und Plattenbeläge aus Naturstein
für Verkehrswege

Merkblatt für wasserdurchlässige Befestigungen von
Verkehrsflächen

Technische Lieferbedingungen für Gesteinskörnungen im
Straßenbau (TL Gestein StB)

Technische Lieferbedingungen für Bauprodukte zur
Herstellung von Pflasterdecken, Plattenbelägen und
Einfassungen (TL Pflaster StB)

Technische Lieferbedingungen für Bodenmaterialien und
Baustoffe für den Erdbau im Straßenbau (TL BuB E-STB)

Richtlinien für die umweltverträgliche Anwendung von
industriellen Nebenprodukten und Recyclingbaustoffen im
Straßenbau (RuA StB)

Gütesicherungsbestimmungen für die Verwendung von
Recycling- Baustoffen im Strassenbau ( RAL-RG 501/1)

Zusätzliche technische Vertragsbedingungen und
Richtlinien für Fugenfüllungen in Verkehrsflächen
(ZTV-Fug)

ZTV-Wegebau - Zusätzliche Technische
Vertragsbedingungen für den Bau von Wegen und Plätzen
außerhalb von Flächen des Straßenverkehrs

Empfehlungen für Begrünungen mit gebietseigenem Saatgut
- FLL Forschungsgesellschaft Landschaftsentwicklung
Landschaftsbau e. V.

Empfehlungen für Baumpflanzungen Teil 1 und 2 - FLL
Forschungsgesellschaft Landschaftsentwicklung
Landschaftsbau e. V.

Regelsaatgutmischungen RSM Rasen 2017 - FLL
Forschungsgesellschaft Landschaftsentwicklung
Landschaftsbau e. V.

alle fachbezogenen Unfallverhütungsvorschriften

*Hinweis*
Baubeschreibung  und Angaben zur Baustelle: Freianlagen

1.1
LAGE DER BAUSTELLE

Der Wohnungsbau am Wackerhagen 17-21 wird saniert.
Das Bauvorhaben erstreckt sich über die Strassenseite
und über den rückwärtigen Innenhofbereich.

Alle Wohnungseingänge sollen in diesem Zuge der
Sanierungsarbeiten mit saniert werden.
Dazu werden im hinteren Bereich des Grundstücks auch
die Grünflächen saniert.
Die Außenanlagen umfassen den Bereich des bestehenden
Eingänge, sowie die derzeitig genutzten
Vegetationsflächen.

Lage/ und Höhenplan, Maßstab 1:200 beigefügt.

Vor Angebotsabgabe wird eine eigenständige Besichtigung
der Gebäude und des Bauumfeldes empfohlen.

1.2
BETRIEBLICHE BEDINGUNGEN
Bei den o.g. Vorhaben handelt es sich um die
Umgestaltung einer gemeinschaftlichen Freianlagen.
Die Arbeiten sind möglichst so durchzuführen, dass der
umgebende Straßen-,  Rad- und Fußgängerverkehr nicht
behindert wird.

1.3
VERKEHRSVERHÄLTNISSE AUF DER BAUSTELLE.
Die Bauarbeiten können durch Anwohnerverkehr, sowie
durch den innerstädischen Verkehr  beeinträchtigt
werden. Eventuelle Behinderungen hierdurch sind der
Bauleitung unverzüglich anzuzeigen, berechtigen den AN
aber nicht zu Nachforderungen. Die  Baustellen zu- bzw.
ausfahrten erfolgen zwischen den jeweiligen Gebäuden
über die Straße Wackerhagen.

1.4
FÜR DEN VERKEHR FREIZUHALTENDE FLÄCHEN.
Beeinträchtigungen des Fahrzeug-, Fuß-, und Radverkehrs
auf den vorgenannten Straßen und Wege sind bei den
Arbeiten im Bereich der Straßen unbedingt zu vermeiden.
Bei Arbeiten in diesem Bereich  sind die
Einschränkungen des Verkehrs gem.
Baustellensicherungsplans auf ein Mindestmaß zu
reduzieren. Für den Zeitraum der Arbeiten ist die
Einholung notwendiger Sperrgenehmigungen bei der
zuständigen Behörde zwingend.

1.5
TRANSPORTEINRICHTUNGEN UND TRANSPORTWEGE
Die Baustelle ist nur eingeschränkt für größere
Baufahrzeuge erreichbar.
Diese Vorgaben gelten insbesondere zum Schutz der
vorhandenen Vegetationsflächen.
Eine direkte Zufahrt zum Innenhofbereich ist nicht
möglich, aufgrund der Grenzbauung. Materiallieferungen
und Gerätelieferungen in den Innenhofbereich mit
geeigneten Mitteln, z.B. durch Mobilkraneinsatz oder
Material-/ Gerätetransport durch das Treppenhaus etc.
sind in die Einheitspreise einzukalkulieren und damit
abgegolten.

1.6
ÜBERLASSUNG VON ANSCHLÜSSEN
FÜR WASSER, ENERGIE UND ABWASSER
Anschlussmöglichkeiten für Strom und Wasser sind auf
der Baustelle  nicht vorhanden. Die Kosten für
Bereitstellung und Abrechnung trägt der AN. Diese sind
mit den angebotenen Einheitspreisen abgegolten.

1.7
BENUTZUNG ODER MITBENUTZUNG
ÜBERLASSENEN FLÄCHEN UND RÄUME DES BAUHERRN.
Lagerplatz für Material, Maschinen und sonstige
Baustelleneinrichtung ausschließlich auf der Baustelle
und dort nur eingeschränkt vorhanden.
Anderweitige Lagerplätze werden vom Bauherrn nicht zur
Verfügung gestellt.
Bei den rückwärtigen Flächen (Innenhofbereich) handelt
es sich um ein Tiefgaragendach. Dort ist das Lagern von
Material aus statischen Gründen nicht oder nur begrenzt
möglich.
Eine direkte Zufahrt zum Innenhofbereich ist nicht
möglich, aufgrund der Grenzbauung.

1.8
BESONDERE UMWELTRECHTLICHE VORSCHRIFTEN.
Das Betanken von Fahrzeugen und Maschinen ist so
vorzunehmen, dass eine Boden- und
Grundwasserverunreinigung auszuschließen ist. Sollten
trotzdem Stoffe in den Boden gelangen, die eine
Gefährdung darstellen, so ist der Bereich auf Kosten
des  AN umgehend großflächig auszukoffern und zu
entsorgen. Der vorherige Zustand ist auf Kosten des AN
wieder herzustellen.

1.9
BESONDERE VORGABEN FÜR DIE ENTSORGUNG
Für die zu entsorgenden Materialien sind die
entsprechenden Entsorgungsnachweise (Lieferscheine,
Wiegekarten) zu erbringen. Für die ordnungsgemäße
Entsorgung sind ausschließlich Entsorgungsfachbetriebe
gem. § 56 Kreislaufwirtschaftsgesetz zu benennen:
Der Nachweis der geordneten
Entsorgung ist unmittelbar zu erbringen.
Die Einheitspreise der entsprechenden
Leistungspostionen verstehen sich
einschließlich der einzukalkulierenden
Entsorgungsgebühren.
Abrechnung erfolgt auf Grundlage des
Ladegewichts und der Annahmescheine
der Deponie, bzw. des
Recyclingbetriebes.
Der Auftragnehmer verpflichtet sich, beim Anfall von
Abfällen diese als Erzeuger ordnungsgemäß zu entsorgen
und die hierfür erforderlichen Vorschriften zur
Durchführung der elektronischen Nachweisführung
(§§ 17  22 Nachweisverordnung - NachwV), d. h. die
Nachweis- und Registerpflichten und evtl. anfallender
Bußgelder, in eigener Verantwortung zu beachten.
Hierzu ist es erforderlich, dass im Entsorgungsnachweis
1. der Auftragnehmer als Erzeuger aufgeführt ist,
2. die Erzeuger-Nr. dem Auftragnehmer zugeordnet ist,
3. die Begleitscheine vom Auftragnehmer unterzeichnet
werden, die Verantwortliche Erklärung zum
Entsorgungsnachweis vom Vertreter des Auftragnehmers
unterzeichnet wird, das Register vom Auftragnehmer
geführt wird und der Auftragnehmer sich für die
Teilnahme am elektronischen Abfallnachweisverfahren bei
der Zentralen Koordinierungsstelle der Länder (ZKS-
Abfall) elektronisch hat registrieren lassen und dort
ein auf sich lautendes elektronisches Postfach
eingerichtet hat. Durch die Unterschrift im
Angebotsvordruck werden zugleich diese
Vertragsbedingungen für Entsorgungsleistungen von
gefährlichen Abfällen vom Bieter rechtsverbindlich
abgegeben.

1.10 SCHUTZ VON PFLANZENBESTÄNDEN, VERKEHRSFLÄCHEN,
BAUTEILEN, BAUWERKEN, GRENZSTEINEN, ETC. IM BEREICH DER
BAUSTELLE.
Für alle vorhandenen privaten und öffentlichen Flächen
einschließlich sämtlicher Zufahrtsflächen sind
Vorkehrungen zum Schutz derselben durch den
Auftragnehmer (AN) eigenverantwortlich zu treffen.
Die Regulierung etwaiger Schäden, die durch die
Benutzung des AN entstehen, obliegt dem AN.
Eine gesonderte Vergütung für die unter diesem Punkt
beschriebenen Auflagen erfolgt nicht.
Im weiteren wird hier auf den besonderen Schutz des
vorhandenen Baum- und Strauchbestandes nach DIN 18 920
ausdrücklich hingewiesen.
Es wird hier auf die zur Verfügung gestellten und in
der Planung dargestellten Bewegungsbereiche
hingewiesen. Die darüber hinaus gehenden
Vegetationsflächen und befestigten Flächen sind
absoulte Tabuzonen, die nicht befahren werden dürfen
und nicht zu Lagerzwecken dienen.

1.11
IM BEREICH DER BAUSTELLE VORHANDENE ANLAGEN,
INSBESONDERE ABWASSER-, UND VERSORGUNGSLEITUNGEN.
Der AN ist verpflichtet, sich vor Beginn der Arbeiten
Informationen und Planunterlagen über die vorhandenen
Versorgungstrassen der einzelnen Versorgungsunternehmen
einzuholen.
Der Auftragnehmer (AN) hat sich ebenfalls durch -in der
ff. Leistungsbeschreibung näher aufgeführte -
Suchgräben, Aufschluss über die tatsächliche Lage des
vorhandenen Leitungsnetzes zu verschaffen, sowie die
entsprechenden behördlichen und bauaufsichtlichen
Sicherheitsbestimmungen einzuhalten.
Auf die Berücksichtigung und Einhaltung der
Schutzausweisungen für die Ausführung von Bauarbeiten
im Bereich von Versorgungsleitungen der jeweiligen
Versorgungsunternehmen wird in diesem Zusammenhang
ausdrücklich hingewiesen.

1.12
BEKANNTE ODER VERMUTETE HINDERNISSE
IM BEREICH DER BAUSTELLE
Der zu bearbeitende Bodenkörper besteht im wesentlichen
aus  anthropogenen Auffüllungen. Aus diesem Grunde
können vereinzelte Hindernisse im Untergrund verblieben
sein. Der Abbruch, die Separierung und die Entsorgung
dieser Hindernisse ist entsprechend im Leistungstext
berücksichtigt.
Werden während der Bauphase im Boden Elemente oder
Spuren gefunden, die Anlaß zur Annahme geben, dass sie
Kulturdenkmale sind, so ist dieses unverzüglich der
örtlichen Bauleitung anzuzeigen. Die Weiterführung der
Arbeiten in diesem Bereich ist bis zur Klärung
untersagt.

1.13
KAMPFMITTEL
Die Durchführung der Arbeiten haben mit der gebotenen
Vorsicht zu erfolgen, da ein Kampfmittelvorkommen nicht
vollständig ausgeschlossen werden kann. Sofern der
Verdacht auf Kampfmittel aufkommt, sind die Arbeiten
sofort einzustellen und der
Kampfmittelbeseitigungsdienst über die Stadt Oberhausen
bzw. über die nächste Polizeitdienststelle zu
informieren.

1.14
GEMÄSS DER BAUSTELLENVERORDNUNG
GETROFFENE MASSNAHMEN.
Generell sind Auflagen, Vorschriften und gesetzliche
Bestimmungen durch den AN einzuhalten.
Es ist ein verantwortlicher Bauführer schriftlich zu
benennen, der neben der Einhaltung und Überwachung der
baupolizeilichen Bestimmungen und den
Unfallverhütungsvorschriften auch Anweisungen und
Forderungen des Sicherheits- und
Gesundheitskoordinators entgegennimmt und umsetzt.

1.15
BESONDERE ANORDNUNGEN, VORSCHRIFTEN UND MASSNAHMEN
DER EIGENTÜMER (ODER DER ANDEREN WEISUNGSBERECHTIGTEN)
VON LEITUNGEN, KABELN, DRÄNEN, KANÄLEN, STRASSEN,
WEGEN, GEWÄSSERN,
GLEISEN, ZÄUNEN UND DERGLEICHEN IM BEREICH DER
BAUSTELLE.
Die Arbeiten an den Außenanlagen sind zu einem
erheblichen Teil im unmittelbaren Bereich von
Versorgungsleitungen durchzuführen. Die hiermit
verbundenen Einschränkungen und Vorschriften zum Schutz
der Leitungen sind bei der Kalkulation zu
berücksichtigen.

2. ANGABEN ZUR AUSFÜHRUNG

2.1
BAUZEIT; ARBEITSABSCHNITTE, ARBEITSUNTERBRECHUNGEN
UND ARBEITSBESCHRÄNKUNGEN
Es ist beabsichtigt die Arbeiten in den folgenden
zeitlichen Abschnitten durchzuführen:
Gesantbauzeit: September  2024 - November 2024

Vor Baubeginn ist vom Auftragnehmer ein vollständiger
Bauzeitenplan inkl. der Beschreibung der einzelnen
geplanten Arbeitsschritte zu vorzulegen.
Eventuelle Arbeitsunterbrechungen, bedingt durch
Vernässung, Frost und andere, witterungsbedingte
Ausfallzeiten, sind mit den Einheitspreisen abgegolten.
Eine Arbeitsunterbrechung ist noch am gleichen Tag der
Bauleitung schriftlich (Fax/Mail) und telefonisch unter
Angabe der Gründe anzuzeigen.

2.2
BESONDERE ERSCHWERNISSE WÄHREND DER AUSFÜHRUNG
Die Herstellung der Außenanlagen sind unter den
entsprechenden verkehrsbetrieblichen Einschränkungen
(Fußläufiger, Rad-, und Autoverkehr) im Bereich der
Anliegerstraßen. Dieser Umstand ist in die
Einheitspreise einzukalkulieren.
Auf den sorgfältigen Schutz der anderen vorhandenen
Bauteile wird besonders hingewiesen.
Fällt während der Gesamtausführung nachträgliches
Anarbeiten an, so sind diese Arbeiten mit den
Einheitspreisen abgegolten.

2.3
BESONDERE ANFORDERUNGEN AN DIE BAUSTELLENEINRICHTUNG
UND ENTSORGUNGSEINRICHTUNGEN.
Der bei den Arbeiten anfallende Schutt (Bauschutt,
Verpackungsmaterial und sonstige Abfälle) ist getrennt
in Behältern des Auftragsnehmers zu sammeln.
Schutt und andere Abfälle sind ordnungsgemäß zu
entsorgen.

2.4
BESONDERHEITEN DER REGELUNG UND SICHERUNG DES VERKEHRS
Das Baufeld grenzt an, öffentl. Straßenraum.
Entsprechende Genehmigungen und
Abstimmungen sind durch den Auftragnehmer einzuholen
und abzustimmen. Die Aufwendungen hierfür sind in die
entsprechenden Positionen einzukalkulieren

2.5
ART UND UMFANG DER VOM AUFTRAGGEBER VERLANGTEN
EIGNUNGS- UND GÜTENACHWEISE.
Auf Verlangen des AG hat der AN für Baustoffe
Eignungs-und Gütenachweise zu erbringen. Besagte
Nachweise haben eindeutig darüber Aufschluss zu geben,
dass bei Verwendung bestehende Vorschriften und
Anforderungen an Belastbarkeit, Tragfähigkeit,
Dauerhaftigkeit und Umweltverträglichkeit nicht berührt
werden.
Ebenso behält sich der AG vor, Baustoffe und
Materialien durch den vom AN vorgelegte Muster in
ausreichender Größe und Zahl vor der Verwendung bzw. in
eingebautem Zustand zu prüfen.
Die angelieferten Stoffe sind in den Tagesberichten
aufzuführen. Die Tageberichte sind wöchentlich dem AG
vorzulegen.
Werden im Angebot keine Hersteller und/oder
Fabrikatangaben eingetragen wird das Leitfabrikat gem
des Ausschreibungstextes Vertragsbestandteil.

2.6
VERWENDUNG AUF DER BAUSTELLE GEWONNENER STOFFE
Werden während der Bauphase Stoffe und Materialien im
Baubereich gewonnen, mit deren Weiterververwendung eine
gleichwertige Leistung wie mit neu gelieferten
Materialien erzielt werden kann, hat der AN die
örtliche Bauleitung unverzüglich in Kenntnis zu setzen.

2.7
ART, ZUSAMMENSETZUNG UND MENGE DER AUS DEM BEREICH DES
AUFTRAGGEBERS ZU ENTSORGENDEN BÖDEN, STOFFE UND
BAUTEILE; ART DER VERWERTUNG ODER BEI ABFALL DIE
ENTSORGUNGSANLAGE;
ANFORDERUNGEN AN DIE NACHWEISE ÜBER TRANSPORTE,
ENTSORGUNG UND DIE VOM AUFTRAGGEBER ZU TRAGENDEN
ENTSORGUNGSKOSTEN.

2.8
LAGERUNG UND TRANSPORT VON STOFFEN
UND BAUTEILEN DURCH DEN AUFTRAGGEBER
Aufenthalts- und Lagerräume, bzw.
Transporteinrichtungen werden vom Auftraggeber
nicht zur Verfügung gestellt und sind in die
Einheitspreise einzukalkulieren.

2.9
BENUTZUNG VON TEILEN DER LEISTUNG VOR DER ABNAHME.
Die Nutzung von Teilen der Leistungen vor der Abnahme
durch z.B. Anwohner entbinden den Auftragnehmer
grundsätzlich nicht von der Verpflichtung zum Schutz
der ausgeführten Leistung (siehe auch VOB/B § 7). Die
Beweispflicht liegt bis zum Zeitpunkt der erfolgten
Abnahme beim Auftragnehmer.

2.10
ABRECHNUNG NACH BESTIMMTEN ZEICHNUNGEN ODER TABELLEN.
Abgerechnet werden in sich abgeschlossene Leistungen
nach gemeinsamen Aufmaß mit dem AG, bzw.
dessen Vertretung. Der Auftraggeber (AG) ist vom AN zum
gemeinsamen Aufmaß schriftlich aufzufordern,
Vorlaufzeit 3 Arbeitstage.
Grundlage der Abrechnung ist das vom AN zu erbringende
Urnivellement, dass mit den Einheitspreisen abgegolten
ist und gemeinsam mit der örtlichen Bauüberwachung
durchzuführen und freizugeben ist.
Nach Fertigstellung aller Bauleistungen ist die
Topografie der Oberflächen durch ein vom Auftraggeber
anerkanntes Vermessungsbüro aufzumessen. Weiter sind
errichtete Bauwerke und Anlagen einzumessen. Es sind
grundsätzlich terrestrische oder satellitengestützte
Aufnahmeverfahren entsprechend dem Stand der Technik zu
verwenden.
Die Vermessung ist auf das Bezugs- und Abbildungssystem
ETRS89 / UTM zu beziehen und an das amtliche
Lagefestpunktfeld anzuschließen.

Dem Auftraggeber sind Standpunktübersicht
einschließlich Messprotokoll und Feldbuch auf Verlangen
vorzulegen.
Die zur fachgerechten Durchführung der Lagevermessung
benötigten Unterlagen sind vom Bauherrn zu beziehen.
Die Kosten für Vermessungsunterlagen gehen zu Lasten
des Auftragnehmers.
Die Bestandsunterlagen sind dem Auftraggeber mindestens
zwei Wochen vor Abnahme der Baumaßnahme zu übergeben.
Sämtliche Vermessungsarbeiten und die Datenaufbereitung
sind in enger Abstimmung mit dem Auftraggeber
durchzuführen.
Lieferscheine müssen das Lieferdatum, die Bezeichnung
der Baustelle, den Namen der Annahmeperson, die KFZ-
Zulassungsnummer des Fahrzeugs, den Namen des
Fahrzeugführers enthalten. Weiter muss die genaue
Bezeichnung der angelieferten Stoffe, bei Abfuhr auch
der abgefahrenen Stoffe, sowie die entsprechende
Positionsnummer vermerkt sein und durch Unterschrift
der örtlichen Bauüberwachung bestätigt sein. Fehlen die
o. a. Angaben, kann der AG den Nachweis verweigern.

Die angebotenen Einheitspreise beinhalten die
Aufstellung von Revisionsplänen sämtlicher Leitungen,
Anschlüsse, etc. aus dem Bereich des AN. Neben genauer
Vermessung, Lage und Tiefe sind auf den
Revisionsplänen ebenfalls die verwendeten Baustoffe
anzugeben.

Prüfprotokolle- , berichte,  behördliche Genehmigungen
und Abnahmebescheinigungen sind Bestandteil der
angebotenen, fertigen Leistung und sind spätestens bei
Fertigstellung dem AG auszuhändigen.

Mengenansätze der nachfolgend beschriebenen Leistungen
resultieren, soweit im Leistungstext nicht ausdrücklich
beschrieben, aus der Addition von Teilflächen und
Teilmengen. Es wird hier ausdrücklich darauf
hingewiesen, dass einzelne Abschnitte nach
Baufortschritt  separat bearbeitet werden.

### Bereich 1 Gartenlandschafts- und Wegearbeiten

#### Abschnitt 1.1 Baustelleneinrichtung

**1.1.10 Baustelle einrichten**
Baustelle einrichten
als Gesamtleistung für alle Bauleistungen,
auf den vom AG zugewiesenen Plätzen,
für die Geräte, Werkzeuge und sonstige Betriebsmittel,
die zur vertragsgemäßen Durchführung der Bauleistung
erforderlich sind, auf die Baustelle bringen,
bereitstellen und - soweit der Geräteeinsatz nicht
gesondert berechnet wird - betriebsfertig aufstellen.
Menge: 1,000 psch

**1.1.20 Baustelle räumen**
Baustelle räumen
Baustelle von allen Geräten, Anlagen, Einrichtungen
und dgl. räumen.
Menge: 1,000 psch

#### Abschnitt 1.2 Erdbau, Rückbau, Sonstiges

**1.2.10 Pflanzliche Bodendecke einschl. oberster durchwurzelter Bodenschicht a bräumen**
Pflanzliche Bodendecke
einschl. oberster durchwurzelter Bodenschicht,
ca. 5 cm, abräumen, Wurzeln, Ausläufer und
Rhizome komplett ausbauen.
Anfallende Stoffe werden Eigentum des AN
und sind zu beseitigen.
Bewuchs: bodendeckende und zurückgeschnittene
Kleinsträucher und Bodendecker
Abrechnung nach Bearbeitungsfläche in der
Abwicklung
Menge: 100,000 m2

**1.2.20 Pflanzliche Bodendecke abräumen einschl. oberster Bodenschicht, Bewuchshöhe bis 50 cm**
Pflanzliche Bodendecke
einschl. Wurzelwerk abräumen
Anfallende Stoffe werden Eigentum des AN und sind zu
beseitigen
Bewuchshöhe bis 50 cm
Bewuchs: Bodendecker, Kleinsträucher
Neigung der Flächen eben
Bodenklasse 1 DIN 18300
Abrechnung nach Bearbeitungsfläche in der Abwicklung
Menge: 20,000 m2

**1.2.30 Pflasterbelag aus Beton aufnehmen und beseitigen**
Pflasterbelag aufbrechen und aufnehmen
einschl. Bettung
Dicke der Bettung: bis 5 cm
Pflaster aus Betonplatten
Format: ca. 50 x 50 cm
Dicke bis 10 cm
Fugenfüllung aus Sand
Alle Stoffe sind fachgerecht zu entsorgen.
in Einzelflächen
Menge: 60,000 m2

**1.2.40 Ungebundene Befestigung aus Schotter aufbrechen und aufnehmen**
Ungebundene Befestigung
aufbrechen und aufnehmen
in Bestandsflächen
Tragschicht aus Schotter in unterschiedlicher Körnung
von 0 bis 45 mm
Schichtdicke: bis 25 cm
Das Aufbruchmaterial ist fachgerecht abzufahren.
Mengenermittlung nach Abtragsprofilen.
Menge: 5,000 m3

**1.2.50 Podeste vor den Eingängen abbrechen und abfahren**
Podeste vor den Eingängen abbrechen und abfahren
Glösse 240x 120x cm
Material Beton
Menge: 2,000 Stck

**1.2.60 Hindernis aus Beton abbrechen, unbewehrt**
Hindernis aus Beton abbrechen
im oder auf dem Boden
Anfallende Stoffe sind fachgerecht zu entsorgen.
Einzelgröße des Hindernisses ab 30 cm
Art des Hindernisses Beton unbewehrt von Fundamenten,
Mauern und Einbauten,
Ausführung als Vollabbruch nach Wahl des AG
Menge: 1,000 m3

**1.2.70 Hindernis aus Beton abbrechen, bewehrt**
Hindernis aus Beton abbrechen
im oder auf dem Boden
Anfallende Stoffe sind fachgerecht zu entsorgen.
Einzelgröße des Hindernisses ab 30 cm
Art des Hindernisses Beton bewehrt von Fundamenten,
Mauern und Einbauten,
Ausführung als Vollabbruch nach Wahl des AG
Menge: 1,000 m3

**1.2.80 Querschlag herstellen Tiefe bis 60 cm**
Querschlag herstellen
zur Feststellung der Lage von Leitungen
einschließlich Handschachtung
Tiefe:  bis 60 cm
Breite: 50 cm
einschließlich Wiederverfüllung
des Grabens mit dem Aushubmaterial
verdichten, Verdichtungsgrad DPr 100 %
Menge: 10,000 m

**1.2.90 Leitungen und Kabel sichern, quer**
Leitungen und Kabel sichern
Quer zum Leitungsgraben verlaufende Kabel unter
Spannung
und Leitungen von Hand freilegen und bis zur Verfüllung
der Gräben gegen Beschädigung und Bruch sichern.
Mehrere Leitungen, die in der Draufsicht einen
Zwischenraum von weniger als 1,0 m haben, werden
wie eine Leitung abgerechnet,
Erschwernisse bei Erd-und Verbauarbeiten werden nicht
gesondert vergütet,
Die Vorschriften und Anweisungen der
Unterhaltungsträger der Kabel
ist zu beachten.
Menge: 2,000 St

**1.2.100 Leitungen und Kabel sichern, längs**
Leitungen und Kabel sichern
Längs zum Leitungsgraben verlaufende Kabel unter
Spannung
und Leitungen von Hand freilegen und bis zur Verfüllung
der Gräben gegen Beschädigung und Bruch sichern.
Mehrere Leitungen, die in der Draufsicht einen
Zwischenraum von weniger als 1,0 m haben, werden
wie eine Leitung abgerechnet,
Erschwernisse bei Erd-und Verbauarbeiten werden nicht
gesondert vergütet,
Die Vorschriften und Anweisungen der
Unterhaltungsträger der Kabel
ist zu beachten.
Menge: 2,000 St

**1.2.110 Bodenanalyse des abzufahrenden Bodens**
Bodenanalyse des abzufahrenden Bodens
Untersuchung gemäß durch zugelassenes Labor.
Das Ergebnis ist der Bauüberwachung
und dem AG zu übergeben.
Menge: 1,000 St

**1.2.120 Boden lösen, laden und abfahren**
Boden aus Grünflächen
profilgerecht lösen, laden und abfahren
Bodenklasse 3-5  DIN 18300
Abtragtiefe bis ca. 55 cm
Anfallende Stoffe sind fachgerecht
zu entsorgen.
Mengenermittlung nach Abtragsprofilen
Menge: 15,000 m3

**1.2.130 Boden lösen, laden und abfahren Boden stark durchsetzt mit Bauschuttr esten**
Boden aus Verkehrsflächen
profilgerecht lösen, laden und abfahren
Bodenklasse 3-5 DIN 18300,
zusätzlich stark durchsetzt mit
Bauschuttresten
Durchmesser bis 30 cm
Abtragtiefe bis 60 cm
Anfallende Stoffe sind fachgerecht zu
entsorgen.
Mengenermittlung nach Abtragsprofilen
Menge: 5,000 m3

**1.2.140 Unbrauchbaren Oberboden profilgerecht abtragen, laden, fördern und abfahren**
Unbrauchbaren Oberboden
gemäß DIN 18300
profilgerecht abtragen, laden, fördern
und abfahren. Anfallende Stoffe werden
Eigentum des AN und sind zu beseitigen.
Abtragsdicke bis 30 cm
Bodenklasse 1 DIN 18300
Abrechnung nach Abtragsprofile in der
Abwicklung
Menge: 20,000 m3

**1.2.150 Zulage zur Vorposition für Boden Z0**
Zulage zur Vorposition für Boden Z0
gemäß LAGA
Menge: 20,000 m³

**1.2.160 Zulage zur Vorposition für Boden Z1.1**
*** Bedarfsposition ohne GB
Zulage zur Vorposition für Boden Z1.1
gemäß LAGA
Menge: 1,000 m³

**1.2.170 Zulage zur Vorposition für Boden Z1.2**
*** Bedarfsposition ohne GB
Zulage zur Vorposition für Boden Z1.2
gemäß LAGA
Menge: 10,000 m³

**1.2.180 Zulage zur Vorposition für Boden Z 2**
*** Bedarfsposition ohne GB
Zulage zur Vorposition für Boden Z 2
gemäß LAGA
Menge: 10,000 m³

**1.2.190 Handschachtung als Zulage**
*** Bedarfsposition ohne GB
Handschachtung
als Zulage zu den Vorposition des Erdbaus,
Ausführung im Bereich von Ver- und
Entsorgungsleitungen und im Kronenbereich vorhandener
Bäume auf Anordnung des AG.
Menge: 10,000 m3

#### Abschnitt 1.3 Oberbau, Deckschichten, Wege

**1.3.10 Planum herstellen und verdichten**
Planum
herstellen und verdichten
Ebenflächigkeit 2 cm unter der 4-m-Latte
Ev2-Wert 45 MN/m2, Ev2/Ev1 < 2,5
Bodenklasse 3-4 DIN 18300
Menge: 80,000 m2

**1.3.20 Noppenbahn liefern und zum Schutz der angefüllten**
Noppenbahn liefern und zum Schutz der angefüllten
Fassaden stellen und vor dem Verfüllen
auf Höhe OK Bodenbelag sauber abtrennen.
Einbauhöhe: bis 60cm
Einsatzbereich: vor Fassaden der Gebäude
Material: HDPE schwarz, mit Vlies
Noppenhöhe: 8 mm.

Angebotener Hersteller:
'

....................................................'
  ( vom Bieter einzutragen )
Menge: 90,000 m

**1.3.30 Frostschutzschicht liefern und herstellen**
Frostschutzschicht
gem. ZTV Sob-StB / TL SoB-StB
für Betonsteinflächen
Verdichtungsgrad Dpr mind. 103 %
Ev2-Wert 100 MN/m2,
aus F1 - Füllsand
Feinkornanteil < 0,063 mm von < 5 Gew.-%
nach Einbau und Verdichtung,

Schichtdicke: 20 cm.
Menge: 40,000 m3

**1.3.40 Schottertragschicht**
Schottertragschicht
5-10cm auf bausseitiger Schottertragschicht einbauen
Menge: 12,000 m3

**1.3.50 Betonpflaster 30x20x8 cm, grau**
Betonpflaster 30x20x8 cm, grau
nach ZTV Pflaster-StB / TL Pflaster-StB und Merkblatt
für Flächenbefestigungen mit Pflaster- und
Plattenbelägen herstellen,
Material: Betonpflaster, 30x20 cm
Pflasterstärke: 8 cm, mit Mikrofase, Oberfläche
unbehandelt,
Farbe: grau, mit Vorsatz
Typ: Modula plus
Hersteller: Berding Beton
Industriestr. 6, 49439 Steinfeld
Tel.  05492 - 87 - 0
oder glw.
Angebotenes
 Produkt:  (vom Bieter

einzutragen)  '

....................................................'

Verlegart: halber Versatz
Pflaster aus mehreren Paletten gemischt verlegen,
Bettung aus Material nach TL Pflaster-StB,
Splitt-Brechsandgemisch 0-5 mm aus Hartgestein,
Dicke in verdichtetem Zustand: 3-4 cm
Pflaster höhengerecht versetzen
Fugenbreite: 5 mm
Pflasterfugen mindestens  2-lagig vollfugig einkehren
und einschlämmen mit Material nach TL Pflaster-StB,
mit Brechsand aus Hartgestein 0-2 mm,
Pflaster ist im Nachgang abzurütteln.
Überschüssiges Fugenmaterial geht in Eigentum des AN
über und wird beseitigt.
Fugenfarbe: grau.
Die Fugen müssen absolut fluchtgerecht hergestellt
werden.
Menge: 60,000 m2

**1.3.60 Betonpflaster 30x20x8 cm, anthrazit**
*** Bedarfsposition ohne GB
Betonpflaster 30x20x8 cm, wie Vorposition jedoch
Farbe: anthrazit
Menge: 60,000 m²

**1.3.70 Quadratpflasterstein mit Rasenfuge liefern und herstellen**
Quadratpflasterstein, mit Vorsatz, mit Fase,
Flor: Dränfugenanteil ca. 20 %, Rasenfugenanteil ca. 28
%
mit 30 mm Abstandhaltern und 5 mm Abstandnocken zur
Verschiebesicherung),
Pflastersteine aus Beton DIN EN 1338

Rastermaß: 200 x 200 mm (170 x 170 x 80 mm) DI
Farbe: naturgrau

Hersteller: Berding Beton GmbH

liefern und mit 4 mm (3 - 5 mm Fugen) unter Beachtung
der DIN 18 318 und ZTV P-StB fachgerecht nach
Verlegeplan zwischen Randeinfassungen verlegen. Bei
Anschlüssen an Rändern und Einbauten in der
Pflasterdecke hat der Zuschnitt durch Nassschnitt zu
erfolgen.

Die Herstellung erfolgt auf Bettung aus Material nach
TL Pflaster-StB,
Splitt-Brechsandgemisch 0-5 mm aus Hartgestein,
SZ-Wert 18 am Referenzkorn
Dicke in verdichtetem Zustand: 3-4 cm
Pflaster höhengerecht versetzen.

Die Rasenfugen sind mit Schotterrasensubstrat 0/8 zu
verfugen. In die Fugen sind Rasensamen
der Saatgutmischung RSM 5.1.1 einzuarbeiten.
Menge: 30,000 m2

**1.3.80 Quadratpflasterstein wie Vorpositon, jedoch anthrazit**
*** Bedarfsposition ohne GB
Quadratpflasterstein wie Vorpositon, jedoch
Farbe: anthrazit
Menge: 30,000 m²

**1.3.90 Anschlußarbeiten D: 8 cm**
Anschlussarbeiten D: 8 cm
für vorbeschriebenene Betonwerksteine
für Materialstärken von  8 cm
für das Herstellen von geradlinigen und radialen
Schnittkanten und winkeligen Auskerbungen
mit Motorschneidegerät mit diamantbesetzter
Trennscheibe im Nassschnitt
Menge: 20,000 m

**1.3.100 Tiefbordstein 100/30/8 cm setzen, linear**
Tiefbordstein 100/30/8 cm setzen, linear
Bordstein aus Beton
als Einfassung herstellen
Größe 100x30x8 cm
Farbe: Beton grau
setzen mit Bettung und Rückenstütze
Bettung und Rückenstütze aus Beton
nach DIN EN 206 / DIN 1045 Beton C20/25
10 cm Bettung und 15x15 cm Rückenstütze
bis 2/3 der Bauhöhe
Borde setzen als Tiefbord 3 cm unter
OK-Belag mit 3 mm Fuge.
Die Rückenstütze und Bettung aus Beton ist
einzuschalen und ausreichend zu verdichten

Bereich Stellplatz und Spielfäche zum öffentlichen
Grund
Menge: 20,000 m

**1.3.110 Tiefbord wie Vorposition, jedoch Anthrazit**
*** Bedarfsposition ohne GB
Tiefbord wie Vorposition, jedoch Farbe: anthrazit
Menge: 20,000 m

**1.3.120 Ablängen vom Tiefbordstein der Vorposition**
Ablängen vom Tiefbordstein der Vorposition auf
die gewünschte Länge durch trennen des Tiefbordstein
nach Vorortaufmaß.
Die Entsorgung des Verschnitts, Transport zur
Einbaustelle,
Vormessen und der Materialverlust bei den
Schneidarbeiten
ist in die Position für die Anschlussarbeiten
einzukalkulieren.
Menge: 6,000 St

**1.3.130 Tiefbordstein 100/40/8 cm setzen, linear**
Tiefbordstein 100/40/8 cm setzen, linear
Bordstein aus Beton
als Einfassung herstellen
Größe 100x40x8 cm
Farbe: Beton grau
setzen mit Bettung und Rückenstütze
Bettung und Rückenstütze aus Beton
nach DIN EN 206 / DIN 1045 Beton C20/25
10 cm Bettung und 15x15 cm Rückenstütze
bis 2/3 der Bauhöhe
Borde setzen als Tiefbord bündig mit
OK-Belag mit 3 mm Fuge.
Die Rückenstütze und Bettung aus Beton ist
einzuschalen und ausreichend zu verdichten

Bereich Stellplatz und Spielfäche zum öffentlichen
Grund
Menge: 20,000 m

**1.3.140 Tiefbord wie Vorposition, jedoch Anthrazit**
*** Bedarfsposition ohne GB
Tiefbord wie Vorposition, jedoch Farbe: anthrazit
Menge: 20,000 m

**1.3.150 Ablängen vom Tiefbordstein der Vorposition**
Ablängen vom Tiefbordstein der Vorposition auf
die gewünschte Länge durch trennen des Tiefbordstein
nach Vorortaufmaß.
Die Entsorgung des Verschnitts, Transport zur
Einbaustelle,
Vormessen und der Materialverlust bei den
Schneidarbeiten
ist in die Position für die Anschlussarbeiten
einzukalkulieren.
Menge: 4,000 St

**1.3.160 Rasenbord liefern und einbauen**
Rasenbord liefern und einbauen
Format: 100x6x25cm
Farbe: grau
einschließlich notwendiger Erdarbeiten
in ein Betonfundament C0/25 mit
mind. 15cm Rückenstütze einbauen.

liefern und nach Herstellerangaben einbauen
Menge: 160,000 m

**1.3.170 Ablängen vom Rasenbord der Vorposition auf**
Ablängen vom Rasenbord der Vorposition auf
die gewünschte Länge durch trennen des Rasenbordsteins
nach Vorortaufmaß.
Die Entsorgung des Verschnitts, Transport zur
Einbaustelle,
Vormessen und der Materialverlust bei den
Schneidarbeiten
ist in die Position für die Anschlussarbeiten
einzukalkulieren
Menge: 25,000 St

**1.3.180 Gewaschenen Kies liefern und einbauen**
Gewaschenen Kies liefern und einbauen
Körnung: 16/32mm
als Traufstreifen
Dicke: 30cm

liefern und in einem 30cm breiten Streifen
als Traufstreifen einbauen
Menge: 120,000 m2

#### Abschnitt 1.4 Baukonstruktionen in Außenanlagen

**1.4.10 Mauerabdeckung aus Beton herstellen**
Mauerabdeckung aus Beton herstellen
und auf der bauseitig vorhandenem Verblendmauerwerk
verlegen.
einschließlich zu erstellender Statik, exaktem
Vorortaufmaß, Werkplanung, Tropfnase im
Betonfertigteil, Mörtelbettung und Verfugung.
Es sind im Nachgang Aussparungen für das Geländer aus
Flachstahl in die Betonplatte einzuschneiden. Diese
Arbeiten
sind in die Position mit einzukalkulieren.

Die Stückzahl ist nach Vorort-Aufmaß durch den AN exakt
zu bestimmen.

Es ist auf eine exakte Maßhaltigkeit zu achten. Gefälle
1-seitig mit Tropfnase
Kanten mit 3mm Fase nach DIN EN 13198,
Beton C30/37

LxB pro Abdeckung: 100x30cm
Höhe: 5-8cm
Farbe: Hellgrau

Angebotenes Produkt:.................

Die Betonplatten sind auf dem Bestandsmauerwerk mit
schwindfreiem Mörtel aufzubringen.
Hammerfest auf Mauermörtel MGII in Fugenfarbe
in 2cm Schichtdicke setzen.
Fugenbreite: 10mm mit Mörtel zu Verfugen.
Farbe der Fugenfüllung: hellgrau
Menge: 30,000 m

**1.4.20 Geländer liefern und einbauen**
Geländer
Geländer auf Bestandsmauer, in Einzellängen,
Einzellängen von 2,00-5,00m,
gem. zu erstellender Werkplanung und Statik,
Handlauf Flachstahl 50x15mm
Pfosten S355, Fl. 50 x15 mm,
einschließlich Füllstäben im gleichen Format
Höhe:  1100 mm
Verlauf: geradlinig

Teile miteinander verschweißt
alle sichtbaren Kanten entgratet
Material:
Stahl, feuerverzinkt und pulverbeschichtet in RAL nach
Angabe AG
liefern und einschließlich aller Befestigungsarbeiten
auf der Bestandsmauer
befestigen. Die Geländerpfosten
sind gemäß der Statik auf der Bestandsmauer zu
befestigen.
Die Pfosten sind dabei mittels Flanschplatten
aufzudübeln.
Das benötigte Material ist in diese Position
einzukalkulieren.

Bei dem Geländer wird hoher Wert auf eine
handwerklich saubere und fluchtgerchte Verarbeitung
gelegt. Alle Schweißnähte sind sauber auszuführen
ohne Absätze und Lunken. Hierfür sind die Schweißnähte
glatt zu schleifen vor dem Verzinken.
Menge: 30,000 m

#### Abschnitt 1.5 Technische Anlagen: Abwasser und Starkstrom

**1.5.10 Kastenrinne Typ NW 100, Klasse B125**
Kastenrinne Typ NW 100
Klasse: B125
als Kastenrinne, in Teillängen,
aus Polymerbeton
Nenngröße: NW 100
Rinnensohle ohne Eigengefälle,
einschließlich aller notwendigen Anfangs- und
Endscheiben und erforderlicher Erdarbeiten,
Abdeckroste: mit Stegrost aus Guss, mit
integrierter Zarge verzinkt,
Fabrikat: Multiline V100
Hersteller: ACO
oder glw.
Angebotenes Produkt:
  (vom Bieter einzutragen) ...
Rinnenteile auf Betonauflager nach DIN EN 206 / DIN
1045
Beton C20/25, 15 cm dick
und einseitiger Rückenstütze 10 cm dick

einschließlich Anschluss an Sickerpackung.
Menge: 15,000 m

**1.5.20 Zulage Sinkkästen NW 100**
Zulage Sinkkästen NW100
mit seitlicher Ablauföffnung DN100 und Schlammfang
Menge: 4,000 St

**1.5.30 Ablängen der Entwässerungsrinnen der Vorposition auf die gewünschte Lä nge.**
Ablängen der Entwässerungsrinnen
der Vorpositionen
auf die gewünschte Länge durch Trennen des
Kastenrinnenkörpers und der Roste auf die
gewünschte Länge nach Vorortaufmaß.
Einschließlich fachtechnischen Aufbereitungsarbeiten
wie Verzinkung der Schnittkanten.
Menge: 5,000 St

**1.5.40 Herstellung Sickerpackung**
Sickerpackung für Rinnen liefern und herstellen
einschließlich erforderlicher Erdarbeiten
Sickerpackung aus Kies 16/32 mit Vliesummantelung
liefern und herstellen.

Maße: 50x50x50 cm.
Menge: 5,000 St

**1.5.50 Boden der Leitungsgräben ausheben und seitlich lagern**
Boden der Leitungsgräben
profilgerecht ausheben im Bereich
von zukünftigen Verkehrsflächen,
Aushub seitlich lagern zum Wiedereinbau,
Aushubtiefe bis 80 cm,
Grabenbreite: 30 - 60 cm,
Bodenklasse 3-5 DIN 18300
Menge: 10,000 m3

**1.5.60 Boden der Leitungsgräben für Ausheben von Hand als Zulage zur Vorposition**
Boden der Leitungsgräben
als Zulage zu den Vorpositionen
für den Erdbau der Leitungsgräben
für Ausheben von Hand
Ausführung im Bereich von
kreuzenden Kabeln und Leitungen
Menge: 2,000 m3

**1.5.70 Sandbett herstellen**
Auflager herstellen und verdichten
in den Leitungsgräben
Material: Sand 0/2 mm
Einbauhöhe 20 cm
Breite: 30-60 cm
Menge: 2,000 m3

**1.5.80 Einbau von Füllmaterial seitlich lagernd in der Leitungszone**
Einbau von Füllmaterial
in der Leitungszone
profilgerecht mit seitlich lagerndem
Grabenaushub,
verdichten, Verdichtungsgrad DPr 103 %
Einbauhöhe bis 50 cm
Menge: 10,000 m3

**1.5.90 Kabelleerrohr DN 110 verlegen von verschiedenen Leitungsträgern**
Kabelleerrohr mit Zugdraht,
von verschiedenen Leitungsträgern liefern und verlegen
in Leitungsgräben
der Vorposition.
Kabelschutzrohr "Kabuflex R plus Typ 450" Type 110,
biegsam, Ringware aus PE, halogenfrei, Farbe schwarz.
Optimierte Verbundrohrbauweise (höhere
Druckfestigkeit), außen gewellt mit grüner gleitfähiger
Innenhaut für den schnellen Kabeleinzug.
Druckbeanspruchung Typ 450 und Schlagfestigkeit N nach
DIN EN 61386-24; unter Beachtung der EN 1610 und der
Verlegeanleitung des Herstellers, liefern und
fachgerecht nach den Verlegerichtlinien verlegen.
Hersteller: FRÄNKISCHE
Produkt: Kabuflex R plus Typ 450, Type 110

Angebotenes
Produkt:'

....................................................'
  (vom Bieter einzutragen)
oder gleichwertig
Menge: 20,000 m

**1.5.100 Outdoor Stehleuchte mit einem konventionellen Sockel liefern und herstellen**
Outdoor Stehleuchte mit einem konventionellen Sockel.
Hauptmaterial: Aluminium und Polycarbonat (PC), Farbe:
anthrazit, Sockel: E27, Form: zylindrisch,
Bemessungsleistung: 20 W, Schutzklasse (EN 61140): I,
Schutzart (DIN EN 60529): IP 54, Stoßfestigkeitsgrad
nach IEC 62262: IK05, Anschlußspannung: 230V ~50Hz,
Durchmesser Leuchte: 12 cm, Maße (L/B/H): ( 12 / 12 /
86 cm ), Gewicht: 3 kg. Das Produkt erfüllt die
grundlegenden Anforderungen der anwendbaren
EU-Richtlinien und des Produktsicherheitsgesetzes und
trägt die CE-Kennzeichnung.

die Pollerleuchte ist auf einem Betonfundament C20/25
zu befestigen.

einschließlich  Erdarbeiten sowie Anschluss der
Pollerleuchte
mit allen notwendigen Anschlussteilen.
Menge: 4,000 St

#### Abschnitt 1.6 Einbauten in Außenanlagen

**1.6.10 Fahrradständer in Plattenbelag einbauen**
Fahrradständer herstellen
aus feuerverzinktem Rundstahl 48x2,5 mm
einschließlich Fundament und notwendiger Erdarbeiten,
und Pflasterzuschnitte,
liefern und einbauen in Rasenplatte.
Oberfläche feuerverzinkt
Fahrradständer Ausmaße
Breite: 800 mm, Gesamthöhe: 1200 mm
Höhe über OK-Gelände: 900 mm
Punktfundament: 40x40x50 cm nach DIN EN 206 / DIN
1045 aus Beton C20/25.
einschließlich notwendiger Erdarbeiten und Zuschnitte,
überschüssiger Boden/ Restmaterialien
sind zu Lasten des AN zu entsorgen.
Menge: 6,000 St

**1.6.20 Fahrradständer wie in Vorposition, Flacheisen**
*** Bedarfsposition ohne GB
Fahrradständer wie in Vorposition beschrieben, jedoch
Flacheisen.
Anlehn- Fahrradständer, Fa. Ziegler, "Utah", Verzinkt
und pulverbeschichtet in Feinstruktur
Farbe: Anthrazit
Ausführung wie in Vorposition beschrieben
Menge: 6,000 St

**1.6.30 Müllboxen**
1100 N- Normalbox
B 160 x H 156 x T 138 cm.
Ausführung Sichtbeton.
Das Dach von Hand geglättet.
Betongüte C 30/37 (B 35).
Mit Dreikantschloss für den Entsorger.
Die Einwurfdeckel incl. Geräuschdämmung und
Griffleisten mit besonders niedriger Griffhöhe.
Untertüren mit glatter Füllung.
Überlappende Türen zur Vermeidung von Geruch- und
Kriechspalten.
Stahlteile feuerverzinkt nach DIN EN ISO 1461.
Alle verzinkten Stahlteile pulverbeschichtet, Farbton
nach Angabe AG (Farbton angeben).

Einschließlich:
-Bedienpodest mit Antrittstufe Sichtbeton B 160 x H 35
x T 75 cm.
- Jeder Einwurfdeckel verschließbar mit einem
Kastenschloss
incl. ilco Witterungsschutz aus Aluminiumguss für
bauseitige 40/10 mm Profilhalbzylinder.
-"Soft Close"
Extra leise schließender Einwurfdeckel mittels
Hydraulikdämpfer.
-Stufenlos einstellbarer Rattenschutz an den Türen.

Fabrikat:
1100 N Normalbox
ilco Illmann GmbH

Einschließlich Anlieferung und Aufstellung.
Menge: 3,000 St

**1.6.40 Wasserzapfsäule aus Aluminium**
Wasserzapfsäule aus Aluminium
liefern und einbauen
Maße:
Höhe 1000mm
Auslaufhöhe 910mm
Durchmesser Säule: 130 mm
Durchmesser Flansch: 200mm
mit pulverbeschichtung nach Farb-Angabe AG
Wasserauslauf 1/2: Messing verchromt "Silber".

Einschließlich Erd- und Fundamentarbeiten und Anschluss
an vorgestreckte Trinkwasserleitung.
Menge: 2,000 St

**1.6.50 Liefern und einbauen Betonstufen 100x25x30 uauf Unterbau als**
Liefern und einbauen Betonstufen 100x25x30 uauf
Unterbau als Treppenkonstruktion
Menge: 4,000 St

**1.6.60 Liefern und einbauen ACO Betonlichtschacht**
Liefern und einbauen ACO Betonlichtschacht ohne Boden
inkl Befestigungsmaterial Rostrahmen und Maschenrost
30/10
Lichte Höhe 1000 x 70 x 1000 mm
Menge: 2,000 St

#### Abschnitt 1.7 Vegetationsflächen, Pflanz-,Rasen- und Saatflächen

**1.7.10 Vegetationsschicht kreuzweise lockern durch Fräsen**
Vegetationsschicht kreuzweise lockern
durch Fräsen
Tiefe 15 cm
Rand- und Kleinstflächen sind von Hand durch
Umgraben zu lockern
Steine und Fremdkörper
Unkraut und schwer verrottbare Pflanzenteile ablesen,
Dauerunkräuter ausgraben
Stoffe werden Eigentum des AN und sind zu beseitigen
Bodenklasse 1 DIN 18300
Neigung der Flächen: eben
Abrechnung nach Bearbeitungsfläche in der Abwicklung
Menge: 200,000 m2

**1.7.20 Zulage Vegetationsschicht lockern zur Vorposition**
Zulage Vegetationsschicht lockern zur Vorposition
in Handarbeit, im Bereich der Bestandsbäume
Menge: 50,000 m2

**1.7.30 Oberboden gütegesichert liefern und einbauen, D 15cm**
Oberboden gütegesichert nach DIN
liefern und einbauen
Dicke: 15 cm
Menge: 100,000 m2

**1.7.40 Pflanzerde gesiebt 15 mm liefern und auf Beetflächen aufbringen**
Menge: 8,000 m³

**1.7.50 Ophiopogon japonicus 'Minor' liefern und pflanzen**
Ophiopogon japonicus  liefern und pflanzen´ Minor ´

im 9cm Topf

Pflanzung ca. 10Stk/m²
Menge: 20,000 St

**1.7.60 Viburnum lantana liefern udn pflanzen**
Menge: 6,000 St

**1.7.70 Vinca minor liefern und pflanzen**
Vinca minor liefern und pflanzen

im 9cm Topf

Pflanzung 5 Stk./m²
Menge: 20,000 St

**1.7.80 Skimmia japonica 'Rubella' liefern und pflanzen**
Skimmia japonica  liefern und pflanzen´ Rubella ´

Höhe 30-40cm
im Container
Menge: 10,000 St

**1.7.90 Narcissus 'Jetfire' liefern und pflanzen**
Narcissus  liefern und pflanzen´ Jetfire ´
als Zwiebel
ca. 15 Stk/lfm

in 25cm breiten Streifen
Menge: 60,000 St

**1.7.100 Carbinus betulus liefern und fflanzen**
Carbinus betulus lieffern und Pflanzen
(Hainbuchenhecke)
Höhe 50-60 cm im Topf
Menge: 90,000 St

**1.7.110 Fertigstellungspflege der Pflanzflächen**
Fertigstellungspflege
der Pflanzflächen gem. DIN 18916
für die Zeit bis zur Abnahme nach 1. Vegetationsperiode

Höhe: 100cm
Pflanzflächen bei Bedarf nacharbeiten, Verankerungen,
Bewässerungsanlage kontrollieren und instandhalten,
Gießmulden nacharbeiten.
Prüfen der Wasserverhältnisse im Erdreich (Staunässe)
und Befall von Pflanzenkrankheiten und -schädlingen.
Bei Krankheits- oder Schädlingsbefall und Staunässe im
Erdreich ist umgehend die Bauleitung des AG und der AG
zu informieren und Schutzmaßnahmen abzustimmen und
durchzuführen.
Nachschneiden trockener Triebe, ggfls. Korrekturschnitt
und schneiden von Stammschößlingen vornehmen.
Gesamte Pflanzfläche von Unrat säubern,
Anfallender Unrat ist fachgerecht zu entsorgen
Arbeitsgänge im Abstand von 3-4 Wochen.
Wässern wird gesondert vergütet.
Menge: 80,000 m2

**1.7.120 Wässern der Pfllanzfläche**
Wässern
der Pflanzflächen
gem. DIN 18916 für die Zeit bis zur Abnahme
nach einer Vegetationsperiode
Wasser kann den vorhandenen Zapfstellen
entgeltlich entnommen werden,
Mindestwassermenge je Wässerungsgang/m²: 20 ltr/m²
Arbeitsgänge: ca. 15 Stk. bis zur vollständigen
Inbetriebnahme der Bewässerungsanlage,
nat. Niederschläge und Wasserverhältnisse im Erdreich
sind zu berücksichtigen.
Die einzelnen Arbeitsgänge sind der Bauleitung durch
Rapportzettel anzuzeigen.
Abrechnung pro Wässerungsgang für einen Baum.
Menge: 80,000 m²

**1.7.130 Planum für Saatflächen herstellen**
Planum für Saatflächen herstellen
Abweichung von der Sollhöhe 2 cm
Steine, Fremdkörper, Unkraut und schwer verrottbare
Pflanzenteile ablesen
Durchmesser der Steine und Fremdkörper ab 3 cm
Stoffe werden Eigentum des AN und sind zu beseitigen
Neigung der Flächen: bis 1:3
Bodenklasse 1 DIN 18300
Abrechnung nach Bearbeitungsfläche in der Abwicklung.
Menge: 200,000 m2

**1.7.140 Rasenansaat**
Rasenansaat
mit Saatgutmischung für Gebrauchsrasen
in zwei gekreuzten Arbeitsgängen mit je der Hälfte
der Saatgutmenge,
Saatgutmenge: 25 g/m2
Saatgutmischung entsprechend der RSM 2.3
Sorte: Gebrauchsrasen
Neigung der Flächen: eben bis 1:3
Abrechnung nach Ansaatfläche in der Abwicklung
Menge: 200,000 m²

**1.7.150 Saatgut für Blumenwiese liefern und aussaen**
Saatgut für Blumenwiese liefern und aussaen
Blumenwiese Mischung UG1
mit ca. 3g/m2 (Blumen und Gräser)
einschl. 2g/m2 Schnellbegrüner
und Füllstoff zum Hochmischen auf 10g/m2
Das Saatgut ist mit einem Wässerungsgang anzuwässern.

Liefernachweis:
Rieger-Hoffmann GmbH
In den Wildblumen 7-13
74572 Blaufelden-Raboldshausen
Menge: 900,000 m2

**1.7.160 Fertigstellungspflege der Rasenfläche**
Fertigstellungspflege
der Rasenfläche gem. DIN 18917
Art Gebrauchsrasen
Rasen mähen
Wuchshöhe: 6-10 cm
Schnitthöhe: 4 cm
Anzahl der Schnitte: 15
Schnittgut wird Eigentum des AN und ist zu beseitigen
Neigung der Flächen: bis 1:3

Abrechnung nach Bearbeitungsfläche in der Abwicklung.
Menge: 200,000 m2

**1.7.170 Wässern der Rasenflächen in der Fertigstellungspflege ausführen**
Wässern
Rasenflächen in der Fertigstellungspflege
Bewässerung gem. DIN 18919
Wasser kann den vorhandenen Zapfstellen entgeltlich
entnommen werden
Lage der Zapfstellen: im Bereich des Baugeländes
Mindestwassermenge je Arbeitsgang/m²: 20 l
Arbeitsgänge: 15
natürliche Niederschläge sind zu berücksichtigen
durch Rapportzettel anzuzeigen
Neigung der Flächen: bis 1:3

Abrechnung nach Bearbeitungsfläche in der Abwicklung.
Menge: 300,000 m2

**1.7.180 Vorratsdüngung der Rasenfläche**
Vorratsdüngung
der gesamten Rasenflächen der Vorposition
in der Fertigstellungspflege
Düngerart: Frisol
Düngermenge: 150g/m2
Neigung der Flächen: eben bis 1:3
Dünger gleichmäßig aufbringen
Abrechnung nach Bearbeitungsfläche in der
Abwicklung
Menge: 300,000 m2

#### Abschnitt 1.8 Sonstiges, Geräte, Stundenlohnarbeiten

**1.8.10 Auszubildender**
Auszubildender
Stunden eines Auszubildenden
Menge: 5,000 h

**1.8.20 Bauvorarbeiter Berufsgruppe II**
Vorarbeiter
Einsatz eines Bauvorarbeiters
der Berufsgruppe II
Menge: 50,000 h

**1.8.30 Baufacharbeiter Berufsgruppe V/1**
Baufacharbeiter
Einsatz eines Baufacharbeiters
der Berufgruppe V/1
Menge: 50,000 h

**1.8.40 Baufacharbeiter Berufsgruppe VI**
Baufacharbeiter
Einsatz eines Baufacharbeiters
der Berufsgruppe VI
Menge: 10,000 h

**1.8.50 Spezialbaufacharbeiter**
Spezialbaufacharbeiter
Einsatz eines Spezialbaufacharbeiters
der Berufgruppe III/1
Menge: 10,000 h

**1.8.60 Radladerstunde**
Radlader
Stunden eines Radladers
Motorleistung ca. 37-55 kw
incl. Fahrer
Menge: 5,000 h

**1.8.70 Minibagger Stunden eines Minibaggers**
Minibagger
Stunden eines Minibaggers
Schaufelinhalt ca. 0,2 m3
incl. Fahrer
Menge: 5,000 h

**1.8.80 Baggerstunde**
Bagger
Stunden eines Mobil-/Kettenbaggers
Schaufelinhalt ca. 0,5 m3
incl. Fahrer
Menge: 5,000 h

**1.8.90 LKW 10 t**
LKW
Stunde eines LKW
mit Allradantrieb und Kipper
ca. 10 t Gesamtgewicht
incl. Fahrer
Menge: 5,000 h

**1.8.100 LKW 17 t**
LKW
Stunden eines LKW
mit Kipper und Allradantrieb
ca. 17 t Gesamtgewicht
incl. Fahrer
Menge: 5,000 h

**1.8.110 Kompressorstunde**
Kompressor
Einsatz eines Kompressors
Luftleistung 3-6 m3/min
einschl. Bedienung eines Aufbruchhammers
Menge: 1,000 h

**1.8.120 Pumpe**
Pumpe
einschl. Zubehör
ohne Bedienung
Förderleistung:
......................................
(vom Bieter anzugeben)
Menge: 1,000 h
